# Burghof-Klinik-Rinteln, 2. BA
Angebotsaufforderung (GAEB DA XML 3.3, DA83)
Projekt: 001-20200
Währung: EUR
Auftraggeber: Burghof-Klinik GmbH, Virchowstraße 5, 31737 Rinteln, Deutschland
Erstellt mit: GXML Toolbox V3.3 R20230829, iTWO_64 V26.0.553, 11.09.2026

## A) PROJEKTBESCHREIBUNG
Burghof-Klinik-Rinteln
Vorbereitung der Standortkonzentration von Aerzen nach Rinteln, 2. BA

Allgemeine Hinweise

Die Burghof-Klinik betreibt als Fachklinik für Psychiatrie, Psychosomatik und Psychotherapie Einrichtungen zur Behandlung psychischer Erkrankungen mit psychotherapeutischem Schwerpunkt in Rinteln, Stadthagen und Aerzen.

Durch Zusammenlegung von Standorten, Zentralisierung der psychiatrischen Pflege und therapeutischen Funktionsbereichen soll eine zukunftsfähige, wirtschaftliche und langfristige Perspektive am neuen Hauptstandort Kreiskrankenhaus Rinteln geschaffen werden.
Mit der baulichen Fertigstellung des 1. Bauabschnittes wurde der Patientenbetrieb ab August 2019 bereits im ehemaligen Kreiskrankenhaus Rinteln aufgenommen. Im 2. und 3. Bauabschnitt sollen nun weitere Maßnahmen in zwei Fördermaßnahmen realisiert werden.

Bei der hier beschriebenen Maßnahme handelt es sich ausschließlich um den 2. Bauabschnitt.
Dieser umfasst ausschließlich den Bereich des Nordflügels. Der Nordflügel, in dem sich vorwiegend Behandlungs- und Bürotätigkeiten verorten, wird der übrigen Baumaßnahme vorgezogen, da sich dort die technische Infrastruktur lokalisiert und dementsprechend zuerst hergestellt werden muss.

Lagebeschreibung

Der Standort der Burghof-Klinik befindet sich im ehemaligen Kreiskrankenhaus in der Virchowstraße 5, 31737 Rinteln. Er ist sehr gut an das regionale Verkehrsnetz angebunden, sowie mit dem Auto zu erreichen. Die Zufahrt kann über die Mindener Straße erfolgen.

Brandschutz

Das Fachkrankenhaus wird in der Gebäudeklasse 4 eingeordnet.

Gebäude

Das Hauptgebäude wurde kreuzförmig angelegt, ist 4-geschossig und bestehend aus Süd-, West- und Ostflügel, welche Ende der Sechziger Jahre des letzten Jahrtausends errichtet wurden und dem Nordflügel aus den Achtziger Jahren. Dieser beinhaltete den Funktionstrakt des ehemaligen Kreiskrankenhauses Rinteln.

Die Baumaßnahme beinhaltet im Wesentlichen keinerlei An- bzw. Neubauten, es werden überwiegend Umstrukturierungen im Bestand umgesetzt. Lediglich das Treppenhaus wird von der Westseite des Nordflügels an die Ostseite verlagert und die ehemalige Liegenkrankenvorfahrt an der Ostseite des Nordflügels wird zurückgebaut.

Die Ausführung orientiert sich an den gültigen Bestimmungen der Niedersächsischen Bauordnung (NBauO) und wurde gemäß GEG Bauteilnachweis und ein Nachweis zum Sommerlichen Wärmeschutz geplant. Außerdem wurde ein Energiekonzept erstellt.
Das vorhandene Energiekonzept und der Nachweis des sommerlichen Wärmeschutzes bilden die Basis für die Berücksichtigung maßgeblicher Nachhaltigkeitsaspekte innerhalb der Planung.

Alle Arbeitsplätze und Aufenthaltsräume erfüllen die normativen Empfehlungen (DIN 18041) an die Hörbarkeit in Räumen.
Die Gestaltung und Ausführung orientieren sich an den geltenden Vorgaben der Arbeitsstättenrichtlinie.
In Patientenzimmern wird für ein Anti-Suizid-Design das feste Mobiliar mit Muschelgriffen und abklappbaren Garderobenhaken geplant.

Grundrisskonzept

Untergeschoss:

Das Krankenhaus verfügt über eine Teilunterkellerung. Hier werden im Bereich des Nordflügels zusätzliche Personalumkleiden mit Sanitärbereichen untergebracht.

Erdgeschoss:
Südflügel, Westflügel und Teile des Nordflügels wurden bereits im Rahmen des 1.BA neu strukturiert. Im 2.BA werden nunmehr folgende Funktionsstellen neu verortet:

- Nordflügel:
o 1.02 - Klinischer Arztdienst
o 4.01 - Eingangshalle mit Serviceeinrichtungen
o 4.02 - Seelsorge und Sozialdienst

1. Obergeschoss:
Im 1.BA wurde bereits die Station 1 mit 18 (+2) Betten im Südflügel realisiert. Im 2. BA werden nunmehr folgende Funktionsstellen neu verortet:
- Nordflügel:
o 1.13 - Physikalische Therapie
o 1.14 - Ergotherapie
o 1.15 - Bereitschaftsdienst

2. Obergeschoss:

- Nordflügel:
o 1.02 - Klinischer Arztdienst
o 1.15 - Bereitschaftsdienst
o 3.01 - Leitung und Verwaltung

3. Obergeschoss:
- Nordflügel: In bestehende externe Nutzungen (Arztpraxen) erfolgt nur ein punktueller
Eingriff, durch den Wechsel der Fenster/Fassade und durch Anpassung bestehender
Schächte.
- Südflügel/ Westflügel:
Nicht Gegenstand der Maßnahme. Hier befinden sich diverse Arztpraxen der Physio- und Ergotherapie, Allgemeinmedizin, Gynäkologie, Logopädie und Diabetologie.

Fassadenkonzept

Es ist geplant, alle Bauteile energetisch zu sanieren und alle äußeren Fensteranlagen den Bedarfen einer psychiatrischen Nutzung anzupassen.
In der Ost- und Westfassade im 1. und 2.OG werden für den Einbau der neuen Fenster die Bestandsbrüstungen von ca. 1,20 m auf 0,45 m über Rohdecke zurückgeschnitten.
Der Nordflügel erhält abweichend zu den Fassaden der übrigen Bauteile aufgrund der konstruktiven Beschaffenheit eine vorgehängte Aluminiumfassade über alle Geschosse.

Baustelle

Die Baustelle ist geteilt in zwei getrennte BE-Flächen. Westlich des Gebäudes können in geringem Umfang Lagerflächen bzw. -Container sowie Abfallcontainer gestellt werden. Auf der östlichen BE-Fläche stehen die Containeranlagen für Tagesunterkunft sowie Sanitäreinrichtungen der Gewerke zur Verfügung. Für den Transport der Abbruch- sowie Ausbaumaterialien aus und ins Gebäude werden auf der West- sowie Ostseite des Gebäudes bauseits durch den AN Baustelleneinrichtung Lastenaufzüge gestellt.
Die Demontage und Neumontage der Fassaden- und Fensterelemente ist mittels Hubbühnen geplant, Standgerüste werden nur in einem kleinen Teilbereich auf der Westseite gestellt. Diese Leistungen erfolgen ebenfalls bauseits durch den AN Baustelleneinrichtung.

## B) ALLGEMEINE VORBEMERKUNGEN GEWERKEÜBERGREIFEND
- Anforderungen laufender Klinikbetrieb:

Bei der Burghof Klinik Rinteln handelt es sich um eine psychatrische Einrichtung.
Der Klinikbetrieb bleibt während der Bauphase bestehen, es werden nur Teilbereiche für Bauarbeiten freigegeben. Sämtliche Bauarbeiten müssen so ausgeführt werden, dass möglichst geringe Lärmbelästigungen entstehen; hierfür sind geeignete Lärmschutzmaßnahmen sowie lärmarme Geräte und Maschinen zu verwenden.
Der AN hat mit einem Vorlauf von mind. einer Woche vor Ausführung von "lauten arbeiten" wie z. Bps. Abbruch-, Stemm-, Schneidearbeiten o.ä. seine Arbeiten bei der BÜW anzumelden, damit  rechtzeitig eine Information an die Mieter erfolgen und die Wahl der Maschinen und Geräte abgestimmt kann.

Der Zugang zur Baustelle und den zu bearbeitenden Gebäudeteilen, zu sämtlichen Gerüsten, Leitern, Maschinen und Geräten o.ä. ist Unbefugten unmöglich zu machen; der AN hat dies durch geeignete Sicherungsmaßnahmen zu gewährleisten (Suizidprävention).

- Allgemein

Vor Ausführungsbeginn hat der Auftragnehmer mit dem Auftraggeber festzulegen, wo das zu verwendende Material auf der Baustelle gelagert werden kann. Vom Aufraggeber zur Verfügung gestellte Räume sind auf Anweisung des  AG bzw. dessen BÜW, falls erforderlich, umgehend zu räumen und besenrein zu übergeben.

Der Aufragnehmer hat eine kontnuierliche, quantitative und qualitative Anpassung der Anzahl seiner mit dem Projekt befassten Beschäfigten an die notwendigen Gegebenheiten vor Ort und die terminlichen Erfordernisse zur Sicherstellung einer termingerechten Fertigstellung zu gewährleisten.

Der Aufragnehmer hat alle erforderlichen Vorkehrungen zu treffen, um Verschmutzungen und Beschädigungen der eigenen und anderer Bauteile sowie eine Gefährdung von Personen zu verhindern.
Die Vorschriften der BauBG und die UVV sind einzuhalten.

- Normen und Vorschriften:

Für die nachfolgend ausgeschriebenen Gewerke und Leistungen gelten die Bestimmungen der VOB Teil C. Darüber hinaus gelten alle zutreffenden DIN-Normen, Richtlinien, Vorschriften, Verordnungen, Empfehlungen, Merkblätter usw. in ihrer neuesten Fassung sowie die anerkannten Regeln der Technik.
Soweit notwendig sind die jeweiligen Verarbeitungsvorschriften der Herstellerfirmen zu beachten.
Die Brand-, Schall- und Wärmeschutzanforderungen sind zu beachten und einzuhalten.
Soweit in der Leistungsbeschreibung auf Technische Spezifikationen, z. B. nationale Normen, mit denen Europäische Normen umgesetzt werden, europäische technische Zulassungen, gemeinsame technische Spezifikationen, internationale Normen, Bezug genommen wird, werden auch ohne den ausdrücklichen Zusatz - oder gleichwertig - immer gleichwertige Technische Spezifikationen in Bezug genommen.

- Hinweis Kalkulation

Vom AN sind folgende Leistungen bei der Kalkulation zu berücksichigen sofern nicht in gesonderten Positionen erfasst. Dazu gehört insbesondere:

- Technische Bearbeitung (ggfs. Werk- und Montageplanung) einschl. sämtlicher Vervielfältigungskosten
- Terminpläne (Rahmen- und Detailterminpläne) auf Basis RTP des AG bzw. dessen BÜW erstellen und fortschreiben
- Erstellung Abrechnungsunterlagen nach Vorgabe des AG
- Auflistung und Zusammenstellung der eingesetzten Baustoffe und Materialien,
- sämtliche Zulassungen, Bescheinigungen, Abnahmeprotokolle, Produktdatenblätter und Funktionsbeschreibungen der eingesetzten Materialien und Bauteile, Übergabe in digitaler Form an den AG bzw. dessen BÜW

-  Angaben zu Stoffen und Bauteilen

Alle Materialien müssen den DIN-Vorschriften entsprechen und, soweit erforderlich, über einen gültigen Zulassungsbescheid verfügen. Die Verträglichkeit der verwendeten Baustoffe und Materialien ist vor Ausführung zu prüfen und entsprechend auszuwählen.
Klebstoffe müssen so beschaffen sein, dass durch sie eine feste und dauerhafte Verbindung erreicht wird. Sie dürfen die zu klebenden Materialien nicht negativ beeinflussen und beim Entfernen keine Klebereste hinterlassen.

- Nachweis des Herstellers

Der Auftragnehmer hat dem Auftraggeber bzw. dessen BÜW auf Anforderung Lieferanten und Hersteller der verwendeten Baustoffe bekannt zu geben sowie einen Nachweis über deren Umweltverträglichkeit und Eignung vorzulegen.
Ausserdem sind von allen Baustoffen und Betriebsstoffen die EG-Sicherheitsdatenblätter und Betriebsanweisungen gemäß GefStV vorzulegen.
Der AN hat den Nachweis über die Gütesicherung der zu liefernden Stoffe entsprechend den DIN-Normen zu erbringen. Diese Forderung gilt als erfüllt, wenn die Stoffe das Gütezeichen einer anerkannten Güteschutzgemeinschaft tragen.

- Umweltverträglichkeit

Die Verwendung von Baustoffen und Bauteilen, die gesundheitsschädliche Dämpfe, z.B. Formaldehyd, PCB etc. ausscheiden, sind unzulässig.
Es sind ausschliesslich HFCKW-freie Baustoffe zugelassen. Die Verwendung von Baustoffen, die gesundheitsschädigende Stoffe enthalten, ist unzulässig. Die entsprechenden Nachweise  sind dem AG bzw. dessen BÜW vor Beginn der Arbeiten unaufgefordert vorzulegen.

-  Gefahrstoffe

Baustoffe, Bauabfälle und Betriebsstoffe sind so zu lagern, dass Stoffeinträge bzw. eine Vermischung mit Bodenmaterial ausgeschlossen sind.
Sämtliche Gefahrstoffe und andere Betriebsstoffe sind vom AN  in dafür gem. GefStV ausgestatteten und zugelassenen Gefahrstoffcontainern zu lagern.

- Bemusterung

Neu einzubauende Materialien, Fabrikate oder Systeme sind vom Bieter zu benennen, wenn dies im Leistungsverzeichnis gefordert wird.
Alle neu zu liefernde und einzubauenede Materialien sind den Lieferfristen entsprechend jedoch spätestens drei Wochen vor Ausführung dem AG bzw. dessen BÜW zwingend zur Bemusterung vorzulegen und von ihm freigeben zu lassen.

- Arbeitszeiten

Die Regelarbeitszeit ist von Montag - Freitag 7:00 - 19:00 Uhr.
Arbeiten außerhalb der Regelarbeitszeit sowie Samstagsarbeit sind nach Absprache und Genehmigung durch die Bauleitung erlaubt.

- rbo- Rauchverbot

Es besteht ein grundsätzliches, ausnahmsloses Rauchverbot im Klinikgebäude.

- Mannschafts- und Sanitärcontainer

Baustellencontainer (Tagesunterkunft und Sanitäreinrichtungen) werden bauseits durch den AN Baustelleneinrichtung erstellt. Verbrauchskosten trägt der AG.

- Sicherungsmaßnahmen:
Der AN ist verantwortlich für den Arbeitsschutz und für die Sicherheit aller Geräte, Gerüste und Einrichtungen, die zur Durchführung seiner Arbeiten erforderlich sind. Der AN ist verpflichtet, für die Baustelle alle Maßnahmen vorzusehen, die den sicheren und reibungslosen Baubetrieb jederzeit gewährleisten. Sämtliche Flucht- und Rettungswege sind auch während der Bauarbeiten ständig freizuhalten.
Erforderliche Sicherungsmaßnahmen auf dem Baugelände, Bauzaunanlage, Verkehrssicherung, Baustraßenreinigung u.ä. werden durch den AN Baustelleneinrichtung erstellt.
Die Sicherungsmaßnahmen (z.Bsp. abschließen BE-Flächen und Bautüren, Zugangsverhinderung für Unbefugte an Gerüsten und Bauaufzügen, etc.) sind von allen Baubeteiligten zu beachten und einzuhalten, um die Suizidprävention gewährleisten zu können.

- SiGeKo
Für die Baustelle wurde vom AG ein Sicherheits- und Gesundheitsschutzkoordinator (SiGeKo) bestellt. Seinen Anweisungen und Auflagen ist Folge zu leisten.
Der SiGeKo kann bei Mängeln Änderungen anordnen und überwacht die Einhaltung des SiGe-Plans. Der AN muss Mängel sofort beseitigen und seine Sicherheitsmaßnahmen mitteilen
Die Tätigkeit des SiGeKo entbindet den AN nicht von seiner Verantwortung für den Arbeitsschutz. Der AN muss sein Personal über die Baustellenordnung informieren. Die Bau- und Montagearbeiten erfolgen bei laufendem Krankenhausbetrieb, wobei die Sicherheit der Personen jederzeit vom AN zu gewährleisten ist.

Brandschutzmaßnahmen während der Bauzeit

Vorbeugende Brandschutzmaßnahmen während der gesamten Bauzeit für die hier beschriebenen Leistungen, dazu gehört insbesondere:

- Freihaltung und eindeutige Kennzeichnung aller Löschwasserentnahmestellen gemäß DIN 4066.
- Vorhaltung einer jederzeit funktionsfähigen Meldeeinrichtung zur unverzüglichen Alarmierung der Feuerwehr.
- Kennzeichnung aller Baustellentelefone bzw. Kommunikationsmittel mit den gültigen Notrufnummern.
- Regelmäßige Kontrolle der Brandschutzmaßnahmen sowie unverzügliche Beseitigung festgestellter Mängel.

- Gerüste, Hebezeuge

Fassadengerüste werden bauseits nur in Teilbereichen erstellt, Bauaufzüge beidseitig des Gebäudes.
Für die Montage der Vorhangfassade sind bauseits Scherenhubtische vorgesehen.
Diese Leistungen werden im Rahmen der Baustelleneinrichtung/Baulogistik erstellt und vorgehalten und den Gewerken kostenfrei zur Verfügung gestellt (siehe Baustelleneinrichtungsplan).
Die Gewerke haben sich eigenverantwortlich untereinander zu koordinieren sowie den Weisungen der BÜW des AG zu beachten.
Weitere für die Ausführung der eigenen Leistungen erforderlichen Gerüste, Hebezeuge und Maßnahmen, sind vom AN eigenverantwortlich zu planen und in der Baustelleneinrichtung einzukalkulieren.

Die wesentlichen Qualitäten und Anforderungen der bauseitigen Gerüste und Hebezeuge:
- Fassadengerüst als Arbeits- und Schutzgerüst, Lastklasse 4, 300 kg/m, Breitenklasse SW09
- 2 Bauaufzüge für Materialtransporte Traglast je ca. 3.000 kg
- Selbstfahrende Hubarbeitsbühne als Scherenarbeitsbühne
  Arbeitshöhe:  ca. 10 m
  Hubhöhe:  ca. 15 m
  Mindesttragfähigkeit: 500 kg
  Plattformabmessungen: ca. 4,00 × 1,80 m

- Schadstoffe

In der Bestandsfassade und angrenzenden Bereichen innerhalb des Gebäudes sind schadstoffbelastete Bauteile / Produkte verbaut. Grundlage für die Schadstoffsanierungsplanung sind Ergebnisse einer Schadstoffuntersuchung mit Restschadstoffkataster.

Die Schadstoffsanierung im Rahmen der Fassadensanierung sowie die Einrichtung des innenseitigen Schwarzbereiches als Schutzmaßnahme für die Schadstoffsanierung erfolgt bauseits durch einen Schadstoffsanierer im Rahmen der Abbrucharbeiten.

- Entsorgung

Der AN ist für die Entsorgung der zu demontierenden Bauteile und des anfallenden (nicht schadstoffbelasteten) Baustellenschutts aus der eigenen Leistung selbst verantwortlich.
Für das Aufstellen der entsprechenden Abfallcontainer werden gekennzeichnete Containerstellplätze auf der Lagerfläche zur Verfügung gestellt. Alle Abfälle sind sortenrein gemäß Gewerbeabfallverordnung (GewAbfV) sowie Kreislaufwirtschaftsgesetz (KrWG) zu sammeln und zu entsorgen. Die aufgestellten Container und Sammelbehälter sind sichtbar entsprechend der Abfallart zu beschriften.
Die Zerkleinerung/Demontage der ausgebauten Bauteile, der gesamte Transport, sowie ggf. Zwischenlagerung, erneutes Aufladen und der komplette Abtransport sind einzukalkulieren. Die gesamten Entsorgungsgebühren sind ebenfalls einzukalkulieren.

Die beim Rückbau der Fassaden sowie des Innenausbaus anfallenden schadstoffbelasteten Materialien werden vom AN Schadstoffsanierung entsorgt.

- Lagerungen auf dem Gelände

Durch die beengten Bautellenverhältnisse ist das Lagern von Bauteilen und Materialien kaum möglich. Demontierte sowie anzuliefernde Bauteile und Materialien müssen direkt transportiert werden und können nicht zwischengelagert werden. Dies ist bei der Kalkulation zu berücksichtigen.

- Transport auf dem Gelände

Die Anlieferung sowie das Verbringen von Materialien und Geräten mit großen Fahrzeugen ist durch die beengten Flächen sowie den Baubetrieb der Klinik eingeschränkt und kann nur mit Kleinfahrzeugen erfolgen. Dies ist bei der Kalkulation inkl. Personal und Geräte zu berücksichtigen. Ebenso sind Zwischentransporte, Vertikal-, Etagen-Logistik sowie Entsorgung von Bauabfällen einzukalkulieren.

-  Meterriss / Vermessungsleistungen

Der Auftragnehmer ist verpflichtet eigenverantwortlich und unaufgefordert vor Ausführung seiner Leistungen verbindliche Aufmaße auf der Baustelle zu nehmen, sofern diese aus den vorhandenen Planunterlagen nicht hervorgehen. Außerdem hat er die vorhandenen Maße der Vorgewerke zu prüfen und Abweichungen der Bauüberwachung des AG mitzuteilen.
Maßvorgaben, die einen unmittelbaren Einfluss auf die Leistungen nachfolgender Gewerke haben, sind mit der BÜW des Auftraggebers abzustimmen.
Dies beinhaltet die Kontrolle der Vorleistungen zur Einhaltung der erforderlichen Toleranzgenauigkeit, Sicherung der Messpunkte sowie die Einmessung der eigenen Leistungen. Die Lage von Referenzpunkten ist vor Ausführung mit dem AG bzw. dessen BÜW abzustimmen.

- Bauleiter / -in
Für die gesamte Bauzeit hat der AN einen / eine Bauleiter / -in  zu bestellen, der / die der deutschen Sprache in Wort und Schrift mächtig sein muss.

-  Baubesprechungen
Der Auftragnehmer hat regelmäßig an den wöchentlich stattfindenden Baubesprechungen  teilzunehmen. Die Teilnahme einer entscheidungsbefugten und deutschsprachigen Person an den Baustellenbesprechungen ist bindend.

- Bautagesberichte
Der AN ist verpflichtet Bautagesberichte zu führen und diese arbeitstäglich spätestens jedoch wöchentlich der örtlichen Bauleitung / Bauüberwachung des AG zu übergeben.

## C) ZTV Fassadenarbeiten
1.  Allgemeines

1.1 Mitgeltende Normen und Regeln

Für die nachfolgend ausgeschriebenen Gewerke und Leistungen gelten die Bestimmungen der VOB Teil C. Darüber hinaus gelten alle zutreffenden DIN-Normen, Richtlinien, Vorschriften, Verordnungen, Empfehlungen, Merkblätter usw. in ihrer neuesten Fassung sowie die anerkannten Regeln der Technik.
Soweit notwendig sind die jeweiligen Verarbeitungsvorschriften der Herstellerfirmen zu beachten.
Die Brand-, Schall- und Wärmeschutzanforderungen sind zu beachten und einzuhalten.
Soweit in der Leistungsbeschreibung auf Technische Spezifikationen, z. B. nationale Normen, mit denen Europäische Normen umgesetzt werden, europäische technische Zulassungen, gemeinsame technische Spezifikationen, internationale Normen, Bezug genommen wird, werden auch ohne den ausdrücklichen Zusatz - oder gleichwertig - immer gleichwertige Technische Spezifikationen in Bezug genommen.

1.2 Muster

Materialien, Fabrikate oder Systeme sind vom Bieter zu benennen, wenn dies im Leistungsverzeichnis gefordert wird.
Auf Verlangen hat der AN nach Auftragserteilung kostenlos Muster zur Verfügung zu stellen.
Alle sichtbaren Teile sind den Lieferfristen entsprechend jedoch spätestens drei Wochen vor Ausführung dem AG zwingend zur Bemusterung vorzulegen und von ihm freigeben zu lassen.

1.3 Dokumentation / Bestandspläne

Dokumentations- und Revisionsunterlagen sind mit der Schlussrechnung in Papierform und in digitaler Form im DWG- und im PDF-Format (auf USB-Stick) einzureichen, anderenfalls wird die Schlussrechnung nicht fällig.
Zur Dokumentation gehören insbesondere die Zulassungen, Bedienungs-, Betriebs- und Wartungsunterlagen, die vom AN eingeholten Nachweise, Abnahmebescheinigungen und Genehmigungen, Produktdatenblätter und Funktionsbeschreibungen der eingesetzten Materialien und Bauteile aus dem beauftragten Leistungsbereich des AN.

1.4 Werk- und Montageplanung

Die Werk- und Montageplanung für die Leistungen des AN ist vom AN nach Vertragsschluss entsprechend den Vorgaben des AG genehmigungsreif in prüffähiger Form zu erbringen und dem AG rechtzeitig zur Freigabe bzw. Genehmigung nach architektonischen/technischen Belangen vorzulegen.

Der AN erstellt vor Fertigung seiner Fassadenelemente ein örtliches Aufmaßes.
Stellt der AN in diesem Zusammenhang Widersprüche zwischen den verschiedenen Ausführungsgrundlagen fest, weist er den AG auf diese Widersprüche ausnahmslos hin und fordert Aufklärung und Entscheidung des AG rechtzeitig vor Materialbestellung ein.

2. Angaben zu Stoffen und Bauteilen

2.1 Allgemein

Alle Materialien müssen den DIN-Vorschriften entsprechen und, soweit erforderlich, über einen gültigen Zulassungsbescheid verfügen. Die Verträglichkeit der verwendeten Baustoffe und Materialien ist vor Ausführung zu prüfen und entsprechend auszuwählen.

Alle verwendeten Kunststoffe müssen alterungs- und lichtbeständig sowie mindestens schwer entflammbar sein. Ihre Widerstandsfähigkeit gegen chemische und atmosphärische Einflüsse, gegen Wärme und Kälte, und ihr elastisches Verhalten müssen dem Verwendungszweck dauerhaft entsprechen. Sie sind gem. den Herstellerichtlinien zu verarbeiten.

Bei brandschutztechnischen Anforderungen sind die amtlichen Nachweise (Prüfzeugnis oder Prüfbescheid oder allgemeine bauaufsichtliche Zulassung) der Bauleitung zu übergeben.
Bei nicht genormten Stoffen und Bauteilen sind, soweit erforderlich, die bauaufsichtlichen Zulassungen der Bauleitung zu übergeben.

Bei geschweißten Bauteilen aus Edelstahl dürfen keine Anlauffarben sichtbar sein.

2.2 Oberflächen

Sämtliche Leistungen sind oberflächenfertig zu übergeben, soweit nicht an anderer Stelle ausdrücklich abweichend beschrieben.
Für jegliche Beschichtungs-, Maler- und Lackierarbeiten sind vom AN Probeflächen auszuführen. Diese sind nach angemessener Standzeit vor Ausführung der Hauptleistung auf ihre Haftfähigkeit und ihre Untergrundverträglichkeit zu prüfen.

3. Angaben zur Ausführung
Grundlage für die Ausführung ist die Ausführungsplanung mit den Detailzeichnungen. Sofern sich Unstimmigkeiten zu vorgenannten Normen und Richtlinien ergeben, hat der Bieter diese mit Abgabe seines Angebotes zu benennen.

Sofern dem Leistungsverzeichnis keine Detailunterlagen beigefügt sind, treffen die Pläne des Architekten in erster Linie eine formale Gestaltungsaussage.

Der Auftragnehmer ist zwingend vor Ausführung seiner Leistungen dazu verpflichtet eigenverantwortlich, verbindliche Aufmaße auf der Baustelle zu nehmen.

Während des Ausführungszeitraumes beginnen parallel andere Ausbaugewerke ihre Arbeiten, die Koordination zwischen den Ausführungsfirmen ist selbstständig in Hinblick auf einen reibungslosen Bauablauf durchzuführen.

Es sind nur Systemkomponenten ein und desselben Herstellers zu verwenden.
Alle Kunststoff- und Metallteile, die eingebaut werden, sind in gleicher Ausführungsqualität zu liefern.

Spritzbare Dichtstoffe und komprimierte Dichtbänder müssen mit den angrenzenden Bauteilen verträglich sein und auf ihnen fest haften. Die Stoffe müssen alterungsbeständig, witterungsresistent und im vorkommenden Temperaturbereich ihre Eigenschaften behalten.

Für die Dämmung von Anschlussfugen sind geeignete Materialien einzusetzen.

Die Materialqualität jeglicher Befestigungsmittel beträgt V4A, wenn nicht anders angegeben.

## Angaben Gebäude und Anforderungen
- Gebäudeklasse: 4,
- Höhe über 13 m
- Höhe Traufe/Attika: ü. OKG ca. 14,85 m
- Anzahl Geschosse: UG + 3 Obergeschosse

- Winddichtigkeit, Schlagregenschutz gemäß DIN EN 1027 DIN12208

- Windbeanspruchung: Windlastzone 2 (Binnenland) - nach DIN EN 1991

Einbaulage EG:geschützt durch Rücksprung der Gebäudekante
Einbaulage 1.-3. OG: ungeschützt

Winddichtigkeit, Schlagregenschutz gemäß DIN EN 1027 DIN12208
Windbeanspruchung: Windlastzone 2 (Binnenland) - nach DIN EN 1991

Schalldämmanforderungen:
Gemäß DIN 4109-1 sind die Mindestanforderungen an den Schallschutz einzuhalten.

Einbruchschutz: keine Anforderungen

## Leistungsumfang
Folgende Leistungen sind Inhalt dieser Leistungsbeschreibung:

Liefern und Einbau Vorhangfassade
- Montage der Unterkonstruktion VHF
- Anbringen Wärmedämmung
- Montage Kassettenelemente

## Allgemeine Ausführungshinweise
Für die Sanierung des Gebäudes werden vorab bauseits im Rahmen der Abbruchmaßnahmen sämtliche horizontalen Fassadenbleche sowie rückwärtige Wärmedämmschichten und Unterkonstruktionen durch den AN Abbruch- und Schadstoffsanierungsarbeiten demontiert.

Der Ausbau der Bestandsfenster und der Einbau der neuen Fensterelemente inkl. Wärmedämmung, Verblechungen und der Vorhangfassade erfolgt durch den AN Fenster und Fassaden und ist Zug um Zug mit den Teilabbrucharbeiten der Bestandsbrüstungen durch den AN Rohbau durchzuführen.
Die Arbeiten beginnen auf der Westseite und werden abschnittsweise, von oben nach unten, im Uhrzeigersinn entsprechend den Miet-/Nutzteinheiten ausgeführt (siehe auch Übersicht Nutzeinheiten).

Ein ortsfester Kran ist für diese Maßnahme nicht vorgesehen. Das Gebäude ist auch nur in Teilbereichen der Fassade eingerüstet.
Die Montagarbeiten der Vorhangfassade ist nach der Neumontage der Fensterelemente geplant.
Die Montage der VHF inkl. Herstellung der Unterkonstruktion und Anbringen der Wärmedämmung soll von den bauseits vorhandenen Scherenhubtischen erfolgen. Die Benutzung und Koordination zwischen den einzelnen Gewerken erfolgt eigenverantwortlich sowie in Abstimmung mit der BÜW des AG.

## VE06 Fassadenarbeiten/Vorhangfassade
Datum: 11.09.2026
EP-Anteile: Lohn; Material; Geräte; Sonstige

### Bereich 01 Allgemeine Leistungen, Baustelleneinrichtung, Gerüste, Stundenlohn

#### Abschnitt 01.01 BE des AN

SM: 1

SP: 1

**01.01.0010 BE des AN herstellen**
Fachspezifische Baustelleneinrichtung herstellen,
für die Belange des AN,
für die abnahmefähige Erstellung der Vorhangfassade
wie in nachfolgender Leistungsbeschreibung aufgeführt,
in allen erforderlichen Teilen,
einschl. sämtlicher Gerüste und Hilfskonstruktionen,
technische Einrichtungen,
Hebezeuge, Maschinen, etc.
sofern diese nicht gesondert aufgeführt werden.

Für die Nutzung der bauseits vorhandenen Scherenhubtische hat der AN seine Mitarbeiter einzuweisen und mit entsprechenden Schutzausrüstungen PSA auszustatten und dies hier einzukalkulieren.

Die für die Ausführung der in der aufgeführten Leistungen notwendigen Geräte haben den Vorschriften der jeweiligen Berufsgenossenschaft zu entsprechen.

Vorrübergehende Verkehrssicherungsmaßnahmen für eigene An- und Abtransporte sowie temporäre Maßnahmen, Sicherungen und Absperrungen sind in die Baustelleneinrichtung einzurechnen, sie werden ebenfalls nicht gesondert vergütet.
Menge: 1,000 St
DIN276: 391
SM: 1
SP: 1

**01.01.0020 Baustelle räumen**
*** EP-Aufgliederung gefordert
STLB-Bau 2026-04 000
Baustelle räumen.
Menge: 1,000 St
Leistungsbereichkatalog: 000
DIN276: 391
SM: 1
SP: 1

**01.01.0030 Baustelleneinr. vorhalten**
*** EP-Aufgliederung gefordert
STLB-Bau 2026-04 000
Baustelleneinrichtung vorhalten,
Positionsmenge = Produkt aus '1 St' (Vorhaltemenge)

mal '27 Wochen' (Vorhaltedauer)
Menge: 27,000 StWo
Leistungsbereichkatalog: 000
DIN276: 391
DIN276_18: 391
SM: 1
SP: 1

#### Abschnitt 01.02 Planungsleistungen

SM: 1

SP: 1

**01.02.0010 Werk- und Montageplanung**
*** Pauschalposition
Die Technische Bearbeitung für die eigenen Leistungen sind vom AN nach Vertragsschluss entsprechend den Vorgaben des AG genehmigungsreif in prüffähiger Form zu erstellen und dem AG rechtzeitig zur Freigabe bzw. Genehmigung nach architektonischen/technischen Belangen vorzulegen.

Dazu gehört insbesondere:
- Aufmaß vor Ort
- Liefern der kompletten Werk- und Montageplanung für den beschriebenen Leistungsumfang.
- Technische Bearbeitung für eigene Belange

Soweit für die von dem AN zu erbringenden Leistungen besondere behördliche Ausführungsgenehmigungen, Zulassungen oder Abnahmen erforderlich sind, müssen diese vom AN rechtzeitig  eingeholt werden.

Alle Pläne sind in deutscher Sprache und mit metrischen Maßen zu fertigen und mit der Bezeichnung "Werk- und Montageplanung" zu übergeben.
Die Übergabe erfolgt digital, Dateiformate und Übergabe ist mit dem AG im Vorwege  abzustimmen.
Menge: 1,000 psch
SM: 1
SP: 1

**01.02.0020 Bestandsunterlagen, Dokumentation**
*** Pauschalposition
Bestandsunterlagen Vorhangfassade.
Hierzu gehören alle vom AN angefertigten Unterlagen
Auflistung und Zusammenstellung der eingesetzten,
Baustoffe und Materialien, sämtliche Zulassungen,
Bescheinigungen, Abnahmeprotokolle, Produktdatenblätter
und Funktionsbeschreibungen der eingesetzten Materialien und Bauteile. Liefern der Unterlagen an den AG 1-fach auf Papier sowie digital im DWG- und im PDF-Format.
Menge: 1,000 psch
SM: 1
SP: 1

#### Abschnitt 01.03 Stundenlohnarbeiten

SM: 1

SP: 1

**Ausführungsbeschreibung 102 Stundenlohnarbeiten**
Stundenlohnarbeiten sind nur auf besondere Anordnung der örtlichen Fachbauleitung/Bauüberwachung des AG auszuführen.
Der Verrechnungssatz für die Stundenlohnarbeiten der Arbeitskräfte umfasst sämtliche Aufwendungen, insbesondere den tatsächlichen Lohn einschließlich vermögenswirksamer Leistungen mit den Zuschlägen für Gemeinkosten (Sozialkassenbeiträge, Winterbauumlage und dgl.) sowie Lohn- bzw. Gehaltsnebenkosten und Zuschläge für Überstunden.
Stundenlohnarbeiten werden nur vergütet, wenn anerkannte Arbeitsnachweise zur Abrechnung täglich vorgelegt werden. Eine gesonderte Vergütung von An- und Abreisezeiten erfolgt nicht.

**01.03.0010 Polier/-in sämtliche Kosten/Zuschläge**
STLB-Bau 2025-10 091
Stundenlohnarbeiten durch Polier/-in
der Verrechnungssatz für die jeweilige Arbeitskraft umfasst sämtliche Aufwendungen wie Lohn- und Gehaltskosten, Lohn- und Gehaltsnebenkosten, Zuschläge, lohngebundene und lohnabhängige Kosten, sonstige Sozialkosten, Gemeinkosten, Wagnis und Gewinn.
Menge: 10,000 h
Leistungsbereichkatalog: 091
DIN276-1_08: 399
SM: 1
SP: 1

**01.03.0020 Baufacharbeiter/-in sämtliche Kosten/Zuschläge**
STLB-Bau 2025-10 091
Stundenlohnarbeiten durch Baufacharbeiter/-in
der Verrechnungssatz für die jeweilige Arbeitskraft umfasst sämtliche Aufwendungen wie Lohn- und Gehaltskosten, Lohn- und Gehaltsnebenkosten, Zuschläge, lohngebundene und lohnabhängige Kosten, sonstige Sozialkosten, Gemeinkosten, Wagnis und Gewinn.
Menge: 20,000 h
Leistungsbereichkatalog: 091
DIN276-1_08: 399
SM: 1
SP: 1

**01.03.0030 Bauhelfer/-in sämtliche Kosten/Zuschläge**
STLB-Bau 2025-10 091
Stundenlohnarbeiten durch Bauhelfer/-in
der Verrechnungssatz für die jeweilige Arbeitskraft umfasst sämtliche Aufwendungen wie Lohn- und Gehaltskosten, Lohn- und Gehaltsnebenkosten, Zuschläge, lohngebundene und lohnabhängige Kosten, sonstige Sozialkosten, Gemeinkosten, Wagnis und Gewinn.
Menge: 20,000 h
Leistungsbereichkatalog: 091
DIN276-1_08: 399
SM: 1
SP: 1

### Bereich 02 Vorhangfassaden

SM: 1

SP: 1

**Ausführungsbeschreibung 108 Systembeschreibung Vorhangfassade**
Vorhangfassade 1. bis 3. OG

Vorhangfassade 3-seitig umlaufend um das Gebäude (Ost-Nord-West) als horizontale Bänder im Brüstungs- und Sturzbereich der Fensterelemente sowie als Abschluss an den Gebäudeecken und -enden,
Konstruktion mit Brandschutzanforderungen nicht brennbar.

Aufbau wie folgt:
- Brüstung 1.+2. OG, Höhe ca. 1,27m/1,10m
- Brüstung 3. OG, Höhe ca. 1,87m
- Wärmedämmung 160 mm
- Außenkante Kassette bis AK Wärmedämmschicht ca. 115 mm

- Verkleidung aus Aluminiumverbundplatten in Kassettenform, mit Einhängekonstruktion, Blechdicke ca. 4 mm,
Vertikalverlegung mit Fugenausbildung ca. 10 mm, rückseitig geschlossen mit U-Profil, Kreuzfuge mit Fugenabdeckblech hinterlegt,
Oberflächen einbrennlackiert, im Farbton nach Wahl des AG (in Anlehung an Anodized Look I C32 von Alucobond)

- Unterkonstruktion vertikal aus Aluminium-U-Profilen
ca. 65 x 5 5x 2,5 mm, Befestigung mit Wandhalterung thermisch getrennt an Massivwand Gebäude, inkl. Befestigungsmittel, Bohrungen, Dübel, etc.

- Wärmedämmung aus Mineralfaser,
Baustoffklasse A1 nicht brennbar, Dicke 160 mm,
WLG 040, U=0,24 W(m²/K),
Befestigung mittels Tellerdübel gemäß statischer Erfordernis.

Unterdecke Fassadenrücksprung über Erdgeschoss:

Abhangdecke im Außenbereich
- aus Aluminiumplatten in Kassettenform, mit Einhängekonstruktion, Blechdicke ca. 4 mm,
Horizontalerlegung mit Fugenausbildung ca. 15 mm, rückseitig geschlossen mit U-Profil,
Oberflächen einbrennlackiert, im Farbton nach Wahl des AG (in Anlehung an Anodized Look I C32 von Alucobond)

- Unterkonstruktion aus Tragprofilen aus Aluminium, L 42/50-2, Abstand a<400 mm, über Abhänger an Decke aus Stahlbeton thermisch getrennt verschraubt

- Wärmedämmung an Deckenkonstruktion, aus Mineralfaser,
Baustoffklasse A1 nicht brennbar, Dicke 160 mm,
WLG 040, U=0,24 W(m²/K),
Befestigung mittels Tellerdübel gemäß statischer Erfordernis, inkl. Anpassarbeiten an Deckenversprung, UZ, etc..

Detailplan: 196_5_ARCH_2BA_FSN_01_Nordflügel_04

#### Abschnitt 02.01 Vorhangfassaden 1. bis 3. OG

*Hinweis: Fassaden, vertikal*

**02.01.0010 VHF Kassette Alu-Verbundpl. Außenwand D 4mm L 1340 mm B 1270 mm**
*** EP-Aufgliederung gefordert
*** Bezugsbeschreibung
STLB-Bau 2026-04 038
Vorgehängte hinterlüftete Außenwandbekleidung aus großformatigen Kassetten aus Aluminiumverbundplatten, an Außenwand, Ausführung vertikal, Dicke 4 mm, Brandverhaltensklasse DIN EN 13501-1 A1 (nichtbrennbar), Oberfläche bandbeschichtet, Kanten scharfkantig, für Außenanwendung,
Länge Einzelelement '1340' mm,

Breite Einzelelement '1270' mm,
auf vorh. Unterkonstruktion aus Aluminium, verdeckt befestigen, Fugen offen, Breite 10 mm, Ausführung gemäß Einzelbeschreibung.
Menge: 146,000 m2
Leistungsbereichkatalog: 038
DIN276_18: 335
SM: 1
SP: 1

**02.01.0020 Alukassette 2. OG Brüstung, 1100 x 1340 mm**
*** wie Position 02.01.0010
Vorgehängte hinterlüftete Außenwandbekleidung
2. OG Brüstungsbereich,
Abmessungen H x B ca. 1100 x 1340 mm
Menge: 126,500 m2
SM: 1
SP: 1

**02.01.0030 Alukassette 3. OG Brüstung, 2100 x 1340 mm**
*** wie Position 02.01.0010
Vorgehängte hinterlüftete Außenwandbekleidung
3. OG Brüstungsbereich,
Abmessungen H x B ca. 2100 x 1340 mm
Menge: 150,000 m2
SM: 1
SP: 1

**02.01.0040 Alukassette 3.OG Ost+West Sturz, 1800 x 1340 mm**
*** wie Position 02.01.0010
Vorgehängte hinterlüftete Außenwandbekleidung
3. OG Sturzbereich Ost- und Westseite,
Abmessungen H x B ca. 1800 x 1340 mm.
Menge: 172,000 m2
SM: 1
SP: 1

**02.01.0050 Alukassette 3.OG Nord Sturz, 1800 x 1340 mm**
*** wie Position 02.01.0010
Vorgehängte hinterlüftete Außenwandbekleidung
3. OG Sturzbereich Nordseite,
Abmessungen H x B ca. 1910 x 1340 mm,
Dachdecke über 2.OG (siehe Schnitt B-B).
Menge: 55,000 m2
SM: 1
SP: 1

**02.01.0060 Alukassette 3.OG Nord Brüstung, 730 x 1340 mm**
*** wie Position 02.01.0010
Vorgehängte hinterlüftete Außenwandbekleidung
3. OG Sturzbereich Nordseite,
Abmessungen H x B ca. 730 x 1340 mm,
Dachdecke über 2.OG (siehe Schnitt B-B),
Menge: 21,000 m2
SM: 1
SP: 1

**02.01.0070 Alukassette Außentreppe Ostseite, 1800 x 1340 mm**
*** wie Position 02.01.0010
Vorgehängte hinterlüftete Außenwandbekleidung
im Bereich Ost an Außentreppe,
1. bis 3. OG,
Abmessungen der Kassetten in unterschiedlichen Breiten und Höhen gemäß Fassadenansicht,
Ausführung um die Zugangstüren herum, inkl. Anpassarbeiten.

Abrechnung in m²
Menge: 36,000 m2
SM: 1
SP: 1

**02.01.0080 Alukassette Passplatten**
*** wie Position 02.01.0010
Vorgehängte hinterlüftete Außenwandbekleidung
an allen Fassadenseiten,
als Passfelder zwischen Fenster bzw. an Gebäudeecken und -enden,
Abmessungen der Kassetten in unterschiedlichen Breiten und Höhen gemäß Fassadenansicht..

Abrechnung in m²
Menge: 8,000 m2
SM: 1
SP: 1

**02.01.0090 Alukassette Ecke, 110-2280x650 mm**
Vorgehängte hinterlüftete Außenwandbekleidung
als Eckausbildung, beide Schenkel gleichgroß,
Einzelhöhe: ca. 1100 bis 2280 mm
Ansichtsbreite: je ca. 650 mm
Abrechnung in lfdm Eckausbildung
Menge: 7,000 m
SM: 1
SP: 1

**02.01.0100 Alukassette Rand, 110-2280x830mm**
Vorgehängte hinterlüftete Außenwandbekleidung
als Randausbildung,
Einzelhöhe: ca. 1100 bis 2280 mm
Ansichtsbreite: je ca. 830 mm
Abrechnung in lfdm Randausbildung
Menge: 25,000 m
SM: 1
SP: 1

**02.01.0110 Wärmedämmung hinterlüft.Fassade MW 0,035W/(mK) D 160mm WAB**
*** EP-Aufgliederung gefordert
STLB-Bau 2026-04 038
Wärmedämmung für vorgehängte hinterlüftete Außenwandbekleidung an Außenwand, aus Mineralwolle MW DIN EN 13162, Bemessungswert der Wärmeleitfähigkeit max. 0,035 W/(mK), Brandverhaltensklasse DIN EN 13501-1 A1 (nichtbrennbar), Dicke 160 mm, als Platten, Anwendungsgebiet DIN 4108-10 WAB, Befestigung mechanisch mit Dämmstoffhaltern, Befestigungsuntergrund Stahlbeton.
Menge: 714,000 m2
Leistungsbereichkatalog: 038
DIN276_18: 335
SM: 1
SP: 1

**02.01.0120 Zulage WD hinter Fallrohr, D 40-50 mm**
Zulage zu Wärmedämmung
für Zuschnitt und Anarbeiten hinter Fallrohren und Rohrschellen,
Minderung der Dämmstärke auf ca. 40-50 mm.
Menge: 90,000 m
SM: 1
SP: 1

**02.01.0130 Unterkonstruktion Vorhangfassade**
Unterkonstruktion für vorgehängte hinterlüftete Außenwandbekleidung aus großformatigen Kassetten aus Aluminiumverbundplatten,
bestehend aus:
- vertikal U-Profile aus Aluminium ca. 65 x 5 5x 2,5 mm,
- Befestigung mit Wandhalterung thermisch getrennt an Massivwand Gebäude,
- Befestigung an der Kassetten an U-Profilen mittels Edelstahlbolzen und Schnellbefestigern
- Ausführung gemäß statischer Erfordernis inkl. Befestigungsmittel, Bohrungen, Dübel, etc.

Abrechnung nach Fassadenansicht in m²
Menge: 714,000 m2
SM: 1
SP: 1

*Hinweis: Deckenuntersicht EG*

**02.01.0140 VHF Kassette Alu-Verbundpl. Deckenuntersicht D 4mm L 1640 mm**
*** EP-Aufgliederung gefordert
STLB-Bau 2026-04 038
Vorgehängte hinterlüftete Außenwandbekleidung aus großformatigen Kassetten aus Aluminiumverbundplatten, als Deckenuntersicht, Ausführung horizontal, Dicke 4 mm, Brandverhaltensklasse DIN EN 13501-1 A1 (nichtbrennbar), Oberfläche bandbeschichtet, Kanten scharfkantig, für Außenanwendung,
Länge Einzelelement '1640' mm,
auf vorh. Unterkonstruktion aus Aluminium, verdeckt befestigen, Fugen offen, Breite 15 mm, Ausführung gemäß Einzelbeschreibung.
Menge: 200,000 m2
Leistungsbereichkatalog: 038
DIN276_18: 354
SM: 1
SP: 1

**02.01.0150 Zulage Ausschnitte Fallrohr**
Zulage zur Bekleidung VHF Deckenuntersicht EG
für Durchführung von Fallrohren,
Herstellen Öffnung quadratisch ca. 185 x 185 mm,
Schließen der Öffnung mit Insektenschutzgitter aus verzinktem Stahl,
mit runder Öffnung für Fallrohr DN 100.
Menge: 6,000 St
SM: 1
SP: 1

**02.01.0160 Wärmedämmung hinterlüft.Fassade MW 0,040W/(mK) D 160mm WAB**
*** EP-Aufgliederung gefordert
STLB-Bau 2026-04 038
Wärmedämmung für vorgehängte hinterlüftete Außenwandbekleidung als Deckenuntersicht, aus Mineralwolle MW DIN EN 13162, Bemessungswert der Wärmeleitfähigkeit max. 0,040 W/(mK), Nennwert der Wärmeleitfähigkeit max. 0,039 W/(mK), Brandverhaltensklasse DIN EN 13501-1 A1 (nichtbrennbar), Dicke 160 mm, als Platten, Anwendungsgebiet DIN 4108-10 WAB, Befestigung mechanisch mit Dämmstoffhaltern, Befestigungsuntergrund Stahlbeton.
Menge: 220,000 m2
Leistungsbereichkatalog: 038
DIN276_18: 354
SM: 1
SP: 1

**02.01.0170 Zulage Anpassarbeiten WD**
Zulage Wärmedämmung Deckenuntersicht,
für Befestigung mittels Tellerdübel gemäß statischer Erfordernis, sowie Anpassarbeiten an Deckenversprung und Unterzug.
Menge: 220,000 m2
SM: 1
SP: 1

**02.01.0180 Unterkonstruktion Deckenuntersicht**
Unterkonstruktion für Unterdecke aus großformatigen Kassetten aus Aluminiumverbundplatten,
bestehend aus:
Unterkonstruktion aus Tragprofilen aus Aluminium,
L 42/50-2, Einzellänge ca. 1640 mm,
Abstand a<400 mm,
über Abhänger an Decke aus Stahlbeton thermisch getrennt verschraubt,
Abhanghöhe: 57 cm
Arbeitshöhe: 3,10 m

Ausführung gemäß statischer Erfordernis inkl. Befestigungsmittel, Bohrungen, Dübel, Anpassarbeiten, Auswechselungen an Höhenversprüngen, etc.

Abrechnung nach Deckenansicht in m²
Menge: 200,000 m2
SM: 1
SP: 1

*Hinweis: VHF Kassette Alu-Verbundpl. Attika Dach ü. 2. OG-Nord*

**02.01.0190 Alu-Kassette mit Attika, 2100 x 1340 mm**
Attika Dach über 2. OG Nordseite,
3-seitig umlaufend um Dachebene,
Ausführung als vorgehängte hinterlüftete Außenwandbekleidung aus großformatigen Kassetten mit oberer Abkantung,
Konstruktion, UK, Wärmedämmung, etc. wie Gebäudefassade.

Attika massiv bauseits aus Mauerwerk,
Wanddicke ca. 180 mm,,
Höhe ca. 125 cm
Außenwandbekleidung aus Alukassette inkl. Befestigungen,
Abmessungen H x B ca. 2100 x 1340 mm
oberes Ende zum Dach hin gekantet, mit Gefälle ca. 5°,
Ansicht der Kantung ca. 145 mm,
Kronenbreite Attika ca. 610 mm,
Eckausführung auf Gehrung,
Wärmedämmung auf Attikainnenseite sowie Attikakopf Leistung AN Dach,
inkl. Abstimmung mit AN Dach hinsichtlich Schnittstellen und Montageablauf.

Detailplan: 196_5_ARCH_2BA_FSN_03_Dach 3.OG
Menge: 56,000 m2
SM: 1
SP: 1

**02.01.0200 Alukassette Ecke, 2100 mm**
Vorgehängte hinterlüftete Außenwandbekleidung Attika
als Eckausbildung, beide Schenkel gleichgroß,
Einzelhöhe: ca. 2100 mm
Ansichtsbreite: je ca. 650 mm
Abrechnung in lfdm Eckausbildung
Menge: 4,200 m
SM: 1
SP: 1

**02.01.0210 Wärmedämmung hinterlüft.Fassade MW 0,040W/(mK) D 160mm WAB**
*** EP-Aufgliederung gefordert
STLB-Bau 2026-04 038
Wärmedämmung für vorgehängte hinterlüftete Außenwandbekleidung an Außenwand, aus Mineralwolle MW DIN EN 13162, Bemessungswert der Wärmeleitfähigkeit max. 0,040 W/(mK), Nennwert der Wärmeleitfähigkeit max. 0,039 W/(mK), Brandverhaltensklasse DIN EN 13501-1 A1 (nichtbrennbar), Dicke 160 mm, als Platten, Anwendungsgebiet DIN 4108-10 WAB, Befestigung mechanisch mit Dämmstoffhaltern, Befestigungsuntergrund Stahlbeton.
Menge: 56,000 m2
Leistungsbereichkatalog: 038
DIN276_18: 335
SM: 1
SP: 1

**02.01.0220 Unterkonstruktion Vorhangfassade**
Unterkonstruktion für vorgehängte hinterlüftete Außenwandbekleidung aus großformatigen Kassetten aus Aluminiumverbundplatten,
bestehend aus:
- vertikal U-Profile aus Aluminium ca. 65 x 5 5x 2,5 mm,
- Befestigung mit Wandhalterung thermisch getrennt an Massivwand Gebäude,
- Befestigung an der Kassetten an U-Profilen mittels Edelstahlbolzen und Schnellbefestigern
- Ausführung gemäß statischer Erfordernis inkl. Befestigungsmittel, Bohrungen, Dübel, etc.

Abrechnung nach Fassadenansicht in m²
Menge: 56,000 m2
SM: 1
SP: 1
